# Umgestaltung Nedwighafen
Angebotsaufforderung (GAEB 90, DA83)
DV-Nummer: 2025-006
Währung: EUR
Auftraggeber: Stadtverwaltung Wittenberge, August-Bebel-Straße 10, 19322 W

## Los 17 GaLa - Einfriedung Stellplatz Haf
Datum: 18.02.26

*Hinweis*
Allgemeine Baubeschreibung Stellplatz Hafenblick
Der Stellplatz Hafenblick wird im Rahmen der
Umgestaltung Nedwighafen in Vorbereitung auf die
Landesgartenschau 2027
umgestalltet und zur Steigerung der Qualität z.T.
verfestigt.

*Hinweis*
Zusätzliche Technische
Vertragsbedingungen

1.0 Vorschriften und Richtlinien
Fu¨r das Angebot und die Ausfu¨hrung gelten die VOB
Teil A, B und C, sowie sämtliche
fu¨r dieses Gewerk zutreffenden DIN-Normen in der
gu¨ltigen Fassung, weiterhin sind
die allgemein anerkannten Regeln der Technik und die
gesetzlichen und behördlichen
Bestimmungen zu beachten und einzuhalten. Diese
Vorschriften gelten, soweit nicht
durch besondere Bedingungen und Forderungen in dieser
Leistungsbeschreibung
ausdru¨cklich eine andere Regelung vorgesehen ist.

Besonders wird hingewiesen auf:
- Bauordnung des Landes Brandenburg und Auflagen der
Behörden
- Gewerbeordnung
- Arbeitsstättenverordnung
- Betriebssicherheits-Verordnung
- Baustellen-Verordnung
- Berufsgenossenschaftliche Vorschriften und
Richtlinien
- Verarbeitungs- und Einbauvorschriften der Hersteller
- DIN EN 1935 Tu¨r- und Fensterbänder
jeweils in den neuesten Fassungen.

Jeder Bieter hat die fu¨r sein Gewerk zutreffenden
Vorschriften zum Gesundheits-,
Arbeits- und Brandschutz zu beru¨cksichtigen und in
seine Kalkulation einzubeziehen.
Fu¨r die Baustelle werden eine Baustellenordnung, eine
Brandschutzordnung und ein
Sicherheits- und Gesundheitsschutz-Plan erarbeitet.
Die darin enthaltenen
allgemeinen und gewerkespezifischen Forderungen werden
Inhalt der
abzuschließenden Verträge.

Leistungsabgrenzung

Die in den Zusätzlichen Technischen
Vertragsbedingungen geforderten Leistungen, fu¨r
die keine besonderen Positionen in der
Leistungsbeschreibung vorgesehen sind, sind
als Leistungen in den entsprechenden Positionen
einzukalkulieren.

Sämtliche Positionen verstehen sich einschließlich
Herstellung, Lieferung, Einbau und
Entsorgung, auch wenn in den Positionen nicht
ausdru¨cklich erwähnt.

In die Einheitspreise und Gesamtpreise des diesem
Gewerk beiliegenden
Leistungsverzeichnisses sind als Nebenkosten alle
Kosten einzukalkulieren, die im
Hinblick auf Einrichten, Vorhalten und Räumen der fu¨r
die in diesen ausgeschriebenen
Bauleistungen erforderlichen Baustelleneinrichtung
einschließlich Hebemittel, Geru¨ste,
Arbeitsbu¨hnen auch u¨ber 2,00 m Höhe notwendig
werden, mit Ausnahme der
ausgeschriebenen Baustelleneinrichtung und dort
veranschlagten Leistungen

*Hinweis*
Vorbemerkungen

Mit der Bauleitung sind regelmäßig Absprache
durchzufu¨hren!

Nach Abschluß der Arbeiten hat der AN dafu¨r Sorge zu
tragen, dass die Baustelle gereinigt u¨bergeben wird!

Fu¨r die gesamte Sanierung ist keine Ru¨stung
ausgeschrieben, diese ist bei Bedarf durch den AN in
Eigenleistung gem. den gesetzlichen Bestimmungen zu
stellen, vorzuhalten und nach Abschluß der Arbeiten
wieder zu beseitigen. Eine Vergu¨tung hierfu¨r erfolgt
nicht, die Kosten sind mit dem Gesamtangebot
abgegolten!
Schutzmaßnahmen vor Beschädigungen und Verschmutzungen
bei Stellung von Geru¨sten sind ebenfalls
einzurechnen!

Für den gesamten Terrassenbereich ist kein Schutz
ausgeschrieben. Sollten die Flächen für BE, Transport
von Material oder dergleichen benutzt werden, so sind
diese eigenständig entsprechend zu schützen, vorab
ist ein Pflasterprotokoll anzufertigen und der
Buleitung unaufgefordert zu übergeben. Kosten für den
Schutz
der Terrasse sind in der allgemeinen
Baustelleneinrichtung zu berücksichtigen.

Der Ausfu¨hrung liegen zu Grunde:
1. VOB Teil A, B und C in der neuesten Fassung
2. Dieses Leistungsverzeichnis und die Vereinbarungen
3. Pläne und Anweisungen des Architekten bzw.
Bauleiters.

Diese Vorbemerkung ist Bestandteil des Angebotes.

Planbeilagen:
Nachstehende Pläne ergänzen das Leistungsverzeichnis,
sind als Kalkulationshilfe zu verstehen und sind
fester Bestandteil des Leistungsverzeichnisses:

Entwurfsplan Stellplatz Hafenblick  Datum: 17.07.2025

Stellplatz Hafenblick

### Titel 01 Stellplatz Hafenblick

#### Bereich 01.01 Erweiterung und Einfriedung

**01.01.1 Bauzaun aufstellen/entfernen**
Bauzaun aus mobilen Stahlrahmenelementen mit
Rundstahlfüllstäben-Gitterfüllung, Stützfüßen aus
Beton, inkl.
sämtlicher Verbindungen, Kupplungen etc.
Der Zaun ist aufzustellen und nach Abschluss aller
Bauarbeiten
wieder abzubauen.
Türen und Tore werden gesondert vergütet.
Zaunhöhe: 2,00 m
Menge: 170,000 psch

**01.01.2 Bauzaun/ -tor, Absperrungen, Schutzvorrichtungen vorhalten**
Bauzaun aus mobilen Stahlrahmenelementen mit
Rundstahlfüllstäben-Gitterfüllung, Stützfüßen aus
Beton, inkl.
sämtlicher Verbindungen, Kupplungen etc., vorhalten und
unterhalten.
Außer den vollen Wochen werden Teilzeiten nach Tagen
zu 1/7
des Einheitspreises abgerechnet.
Zaunhöhe: 2,00 m
Vorhaltedauer:  5 Wochen
Menge: 850,000 mWo

**01.01.3 Oberboden abtragen und entsorgen 30cm**
Oberboden in unterschiedlicher Dicke lösen und
fördern. Laden und Abtransport des Aushubmaterials auf
einen vom AN zu bestimmenden Platz, einschließlich
anfallender Kippgebu¨hren.

Das Material wird Eigentum des AN.
Die laufende Reinigung der Straßen ist Sache des AN.

Abtragsdicke: i.M. 30cm

Förderort: nicht versiegelte Flächen auf dem
Grundstu¨ck
Menge: 570,000 m²

**01.01.4 Planum herstellen**
Planum herstellen.
Max. Abweichung von der Sollhöhe +2/-2 cm.
Verformungsmodul =  45 MN/m2
Menge: 570,000 m²

**01.01.5 Tragschicht Rasengittersteine**
Herstellung eines entsprechenden Unterbaus / einer
entsprechenden Frost und Tragschicht für eine
anschließende
Pflasterung der Stellplätze mit Rasengittersteinen,
ohne Beimengung wassergefährdender Stoffe,

liefern und einfu¨llen in vorhandene Baugrube und
verdichten,
Verdichtungsgrad gem. Norm.

Einbaudicke=20 bis 25 cm.
Menge: 570,000 m²

**01.01.6 Rasengittersteine, Beton, setzen und verfüllen**
Leistung: Setzen von Rasengittersteinen aus Beton auf
ungebundener Bauweise und Verfüllen der Kammern mit
einem Oberboden-Sand-Gemisch, einschließlich Ansäen mit
geeigneten Saatgut.

Technisches Regelwerk: FLL-Richtlinie  "Begrünbare
Flächenbefestigungen"
Einbauort: Stellplätze Hafenblick
Verkehrsbelastungsklasse: gemäß vorgesehener Nutzung
als
Stellplatz für Wohnmobile, Wohnwagen und ähnliche
Fahrzeuge
Bettung: Brechsand-Splitt-Gemisch 0/5 mm, Schichtdicke
4 cm
Steinformate: 40 × 60 × 10 cm
Verlegeart: in Reihe
Farbe: grau
Wabenfüllung: Oberboden-Sand-Gemisch
Zuschlagstoffe / Mischungsverhältnis: .....
Saatgut: Parkplatzrasen RSM 5.1 / FLL, Saatgutmenge 25
g/m²

Einschließlich:

fachgerechtem Verlegen der Rasengittersteine auf
vorbereiteter Bettung,

Verfüllen der Kammern mit Oberboden-Sand-Gemisch,

Ansäen der Flächen mit geeignetem Rasen-Saatgut,

Anschlüssen an Ränder und Einbauten in der
Pflasterdecke mit
erforderlichem Zuschnitt der Steine mittels
Nassschnitt,

alle Nebenarbeiten zur vollständigen und
funktionsgerechten
Herstellung der Fläche.

Abrechnung: nach m² fertig verlegter und verfüllter
Fläche.
Angebotenes Fabrikat: .....
Menge: 570,000 m²

**01.01.7 Markierungssteine Parkfläche (Füllsteine)**
Liefern und fachgerechtes Einlegen von
Rasengitterfüllsteinen
zur Stellplatzmarkierung.
Einlegen in Rasengitter gem. Vorposition, Ausführung
passend
zum gewählten System, einschließlich Anpassung an
Systemmaß, Fugenausbildung und höhengerechtem Einbau.

Rasengitterfüllsteine aus Beton, farbig eingefärbt.
Farbton: rot

inkl. aller erforderlichen Nebenleistungen sowie
vollständiges
höhen- und fluchtgerechtes Verlegen.

Abrechnung erfolgt nach m im System verlegter
Markierung.

Anordnung der Markierungssteine auf Anweisung
Bauleitung.
Menge: 100,000 m

**01.01.8 Bordsteine / Einfassungen Stellplätze 8/25/100 cm**
Liefern und Herstellen einer Einfassung der Stellplätze
(Rasengittersteine) mittels Tiefbord.
Die Borde / Kantsteine werden in feuchten Beton
gesetzt.
inkl. Betonieren gegen Erdreich, inkl. profilgerechtes
Lösen des Bodens.

8/25/100 cm

Betongu¨te: C8/10
Expositionsklasse: XF1
Überwachungsklasse: Überwachungsklasse 1
inkl. Zuschneiden der Borde / Kantsteine.
Menge: 170,000 m

**01.01.9 Betonkabelkanal mit innenliegendem Deckel, 100x160mm**
Betonkabelkanal mit innenliegendem Deckelauflager aus
Stahlbeton, hergestellt nach DIN 1045-1,
Betonfestigkeitsklasse
C35/45 mit erhöhtem Wassereindringwiderstand.

Innenmaß (lichte Weite):
Breite: 100 mm
Höhe: 160 mm

Außenabmessungen sowie Boden-, Wand- und Deckenstärken
nach statischen Erfordernissen einschließlich
erforderlicher
Bewehrung, Transport- und Montageanker sowie aller zur
fachgerechten Herstellung notwendigen Einbauteile.

Einschließlich Lieferung und Einbau passender
Deckelsteine
aus Stahlbeton mit innenliegender Auflagerausbildung,
abnehmbar, lastgerecht dimensioniert und passend zum
Kanalsystem.

Liefern, Zuschneiden und Versetzen der Kanalelemente
in ein
frisches Betonbett.

Einschließlich:

profilgerechtem Lösen und Herstellen des Kanalgrabens,

Einbau in feuchten Beton,

Betonieren gegen Erdreich,

Ausrichten und höhengerechtem Einbau,

aller Nebenleistungen zur vollständigen und
funktionsfähigen
Herstellung.

Unterbeton / Bettung:
Betonfestigkeitsklasse: C8/10
Expositionsklasse: XF1
Überwachungsklasse: 1

Abrechnung nach laufendem Meter eingebautem
Betonkabelkanal.
Menge: 120,000 m

**01.01.10 Zulage: Richtungswechsel / Eckausbildung 90° für Betonkabelkanal**
Zulage zur Hauptposition für die fachgerechte
Herstellung von
Richtungswechseln oder Eckausbildungen (90°) im
Verlauf des
Betonkabelkanals.

Einschließlich:

Herstellen des Kanalgrabens in erforderlicher Breite
und Tiefe
für die Eckausbildung,

fachgerechtem Zuschneiden der Kanalelemente auf die
Eckgeometrie, inkl. Deckel

Setzen und Ausrichten der Kanalelemente im 90°-Winkel
gemäß Höhen- und Fluchtvorgaben,

Anpassung der Tragschicht an die Eckausbildung,

ggf. erforderliche Anarbeitung und Zuschneiden des
Deckelsteins passend zur Eckgeometrie,

Einbau in feuchten Beton einschließlich Verdichten,
Ausrichten
und Höhenausgleich.

Abrechnung als Zulage je Richtungswechsel /
Eckausbildung
(90°).
Menge: 2,000 St

**01.01.11 Zulage: Einbau Betonkabelkanal in bestehender Pflasterfläche**
Zulage zur Hauptposition für den Einbau des
Betonkabelkanals
innerhalb einer bereits hergestellten Pflasterfläche
aus
Rasengittersteinen und Betonpflaster auf bestehender
Stellplatzfläche.

Einschließlich:
Öffnen und Aufnehmen der vorhandenen Pflasterfläche in
erforderlicher Breite,

profilgerechtem Lösen und Aufnehmen von Bettung und
Tragschicht,

Herstellen des Kanalgrabens und Einbau des Kanals gemäß
Hauptposition,

fachgerechtem Wiederherstellen und Anarbeiten der
Tragschicht,

Zuschneiden und Anarbeiten des vorhandenen
Betonpflasters
an den neu eingebauten Betonkanal einschließlich aller
erforderlichen Pass- und Schneidarbeiten,

höhen- und fluchtgerechtem Wiedereinbau der
angrenzenden
Pflasterflächen.

Einschließlich Abfuhr und fachgerechter Entsorgung von
überschüssigem und nicht wiederverwendbarem Material.

Abrechnung als Zulage je laufendem Meter eingebautem
Betonkabelkanal.
Menge: 57,000 m

**01.01.12 Zulage: Schneiden bestehender Bordsteine und Leitungsdurchführung**
Zulage zur Hauptposition für die fachgerechte
Durchführung des
Betonkabelkanals durch bestehende Bordsteine und für
erforderliche Leitungsdurchführungen.

Einschließlich:

Fachgerechtem Auftrennen bzw. Schneiden von bestehenden
Bordsteinen auf erforderliche Breite und Höhe,

Herstellung der Leitungsdurchführung durch Bordsteine
oder
sonstige vorhandene Bauteile,

Setzen und Ausrichten der Kanalelemente im Bereich der
Durchführungen,

Anpassung der Tragschicht und ggf. des Betonbetts an
die
Durchführungsstellen,

Anarbeitung der Kanalelemente und Deckelsteine zur
passgenauen Integration,

Wiederherstellung der angrenzenden Flächen, inkl.
Auffüllen,
Verdichten und Anpassen der Oberfläche.

Abrechnung als Zulage je Durchführungsstelle oder
Schnitt am
Bordstein.
Menge: 2,000 St

**01.01.13 Sitzelementen aus Betonfertigteilen, 50x50x40cm**
*** Bezugsbeschreibung
Liefern und fachgerecht versetzen von massiven
Sitzelementen
aus Betonfertigteilen für den Einsatz im öffentlichen
Außenraum
(z. B. Platz-, Park- oder Wegebereich). Die
Sitzelemente sind
als monolithische, kubische Körper mit klarer
geometrischer
Formgebung auszuführen und für eine dauerhafte
Außenbewitterung geeignet.

Material:
Betonfertigteil aus hochwertigem Beton, frost- und
tausalzbeständig, geeignet für dauerhafte Nutzung im
öffentlichen Raum. Betonvollkörper, auftriebssicher bei
möglicher örtlicher Überschwemmung (kein Hohlkörper!).
Sichtflächen hochwertig ausgeführt.
Sichtbeton glatt geschalt, stahlsandgestrahlt,
geschliffen und
gestrahlt oder gleichwertige Oberflächenqualität.
Farbgebung gemäß Farbkonzept des Auftraggebers.

Kantenbearbeitung:
Umlaufende Fase wählbar, 3×3 mm
Gleichmäßige und saubere Kantenausbildung.

Einbau / Versetzen:
Lieferung einschließlich Abladen, Transport auf der
Baustelle
und Einbau.
Aufstellung auf vorhandenem befestigtem Belag.
Versetzen mittels integrierter Transportanker oder
geeigneter
Vakuumtechnik.

Anforderungen an die Ausführung:
Gleichmäßige Farb- und Oberflächenwirkung.
Keine Kiesnester, Abplatzungen oder Schalungsfehler in
Sichtbereichen.
Vandalismusresistente und wartungsarme Ausführung.
Dauerhaft standsichere Montage.

Geometrie / Abmessungen:
LxBxH: ca. 50x50x40 cm,

Abrechnungseinheit:
Abrechnung je Stück, komplett geliefert und eingebaut.
Menge: 27,000 St

**01.01.14 Sitzelementen aus Betonfertigteilen, 50x100x40cm**
*** wie Position 01.01.13
Sitzelementen aus Betonfertigteilen, ca. 50x100x40cm
Menge: 24,000 St

**01.01.15 Sitzelementen aus Betonfertigteilen, 50x200x40cm**
*** wie Position 01.01.13
Sitzelementen aus Betonfertigteilen, ca. 50x200x40cm
Menge: 7,000 St

**01.01.16 Feinplanie für Rasenansaat**
Feinplanie für Rasenansaat herstellen, Steine größer
als 3 cm,
Wurzeln, Unkräuter und sonstigen Unrat aufnehmen und
entsorgen. Anschlüsse an angrenzende Beläge 2 cm unter
Oberkante.
Abweichung von Sollhöhe +/- 2 cm.Rasensaatfläche
lockern,
Feinplanie und Rasenansaat
Menge: 740,000 m²

**01.01.17 Rasenansaat, Landschaftsrasen, 20 g/m²**
Rasenansaat mit Regelsaatgutmischung (RSM) inkl.
Einigeln
und Abwalzen.
Saatgutmenge: 20 g/m²
Saatgut: Landschaftsrasen, RSM 7.1.1
Menge: 740,000 m²

**01.01.18 Rasen-Fertigstellungspflege, Beregnen, 5 Arbeitsgänge**
Rasen-Fertigstellungspflege durch Beregnen der
Rasenflächen
nach dem Auflaufen bis zur Abnahme bei Bedarf (je nach
Witterung) in Absprache mit dem Auftraggeber. Wasser
und
Anschlussmöglichkeit für Regner werden bauseits zur
Verfügung gestellt.
Abrechnung nach m² pro Arbeitsgang.
Wassermenge je Arbeitsgang: 10 - 15 Liter/m²
Anzahl der Arbeitsgänge: ca. 5 bis Abnahme
Menge: 740,000 m²

**01.01.19 Markierungsarbeiten Stellplätze auf Betonpflaster / Rasenfugenstein**
Herstellen von dauerhaften Stellplatzmarkierungen auf
befestigten Verkehrsflächen aus Betonpflastersteinen
bzw.
Rasenfugensteinen durch Farbbeschichtung.

Leistungsumfang:
Reinigen der Oberfläche zur Herstellung eines
tragfähigen,
staub-, schmutz- und fettfreien Untergrundes.
Entfernen loser
Bestandteile sowie erforderliche
Untergrundvorbereitung.
Einmessen der Markierungen gemäß Ausführungsplanung
sowie Abkleben der Markierungsbereiche.

Liefern und fachgerechtes Aufbringen einer
hochabriebfesten,
witterungs-, UV- und tausalzbeständigen
Markierungsfarbe,
geeignet für mineralische Pflasteroberflächen im
Außenbereich.
Ausführung im Rollen- oder Spritzverfahren als
deckender
Farbanstrich mit scharfkantigen Rändern. Anpassung an
die
Oberflächenstruktur des vorhandenen Pflasters bzw. der
Rasenfugensteine.

Eigenschaften:
- geeignet für PKW-befahrene Verkehrsflächen
- frost- und witterungsbeständig
- beständig gegen übliche mechanische Beanspruchung
- rutschhemmende Oberfläche entsprechend Einsatzbereich

Markierungsbreite: 1012 cm, sofern nicht anders
angegeben.
Farbton: weiß, sofern nicht anders angegeben.
Schichtdicke gemäß technischen Vorgaben des
Beschichtungsstoffes.

Abrechnung:
Abrechnung nach laufendem Meter fertiger Markierung.

Einheit: m
Menge: 200,000 m

**01.01.20 Bordsteinrampen aus Hartgummi einschließlich Befestigung**
Liefern und fachgerechtes Herstellen von überfahrbaren
Bordsteinrampen aus hochbelastbarem, witterungs- und
UV-beständigem Hartgummi zur barrierearmen Überfahrt
bzw.
Niveauangleichung an Hochborden auf Verkehrsflächen mit
Betonpflasterbelag.

Leistungsumfang:
Aufmaß und Einteilung der Rampenelemente entsprechend
örtlicher Gegebenheiten. Vorbereiten des Untergrundes
im
Bereich der Befestigung, einschließlich Reinigen der
Pflasteroberfläche sowie erforderlichem Anpassen
einzelner
Pflastersteine. Lieferung passgenauer Rampenelemente
einschließlich Endstücke, Eck- und Verbindungselemente
soweit erforderlich.

Mechanische Befestigung der Rampenelemente auf
vorhandenem Betonpflaster mittels zugelassener
Schwerlastbefestigungen (z. B.
Schraub-/Dübelverankerung)
einschließlich aller erforderlichen Bohrarbeiten.
Bohrlöcher
herstellen, reinigen und fachgerecht verschließen bzw.
abdichten. Oberfläche bündig und kippsicher montieren.

Eigenschaften:
- geeignet für regelmäßige Übrfahrung mit Wohnmobilen
und
  PKW´s
- rutschhemmende Oberfläche
- witterungs-, frost- und tausalzbeständig
- hochabriebfest und formstabil
- schwarze Ausführung - ohne integrierten Reflex- bzw.
Warnmarkierungen

Abmessungen:
Rampenhöhe passend zur vorhandenen Bordsteinhöhe (ca.
80120 mm), genaue Anpassung vor Ort.
Elementtiefe und Neigung entsprechend
Herstellerstandard für
sichere Überfahrbarkeit.

Nebenleistungen:
Alle erforderlichen Anpass-, Schneid- und Passarbeiten,
Befestigungsmittel sowie Transport und Montage sind im
Einheitspreis enthalten.

Abrechnung:
Abrechnung nach laufendem Meter fertig montierter
Bordsteinrampe.

Kalkulationshinweis: Gesamtlänge: ca. 35 m
Menge: 35,000 m

**01.01.21 Einzelfundament / Betonsockel für Elektrosäule Caravanstellplatz**
Herstellen eines Einzelfundamentes aus Ortbeton als
standsicherer Betonsockel zur Aufnahme einer
Elektrosäule auf
einschließlich aller erforderlichen Erd-, Schal- und
Betonarbeiten.

Leistungsumfang:
Abstecken der Fundamentlage gemäß Ausführungsplanung.
Aushub der Baugrube in gewachsenem Boden einschließlich
seitlicher Lagerung sowie Abfuhr des überschüssigen
Bodens.
Planum herstellen und verdichten.

Herstellen eines Fundamentkörpers aus Beton
einschließlich
erforderlicher Schalung über Geländeoberkante.
Oberfläche
waagerecht abgezogen und für die Montage der
Elektrosäule
geeignet ausgeführt.

Einbau von Leerrohr DN 50 für Stromzuleitungen gemäß
Vorgabe des Auftraggebers, einschließlich dichter
Durchführung
durch das Fundament.

Verfüllen der Baugrube lagenweise mit geeignetem
Material und
fachgerechtes Verdichten. Geländeoberfläche an Bestand
angleichen.

Technische Anforderungen:
- Beton: mindestens C25/30, Expositionsklasse XC4/XF1
oder
gleichwertig
- frostbeständige Ausführung
- Fundamentoberkante ca. 30 cm über Gelände
- Oberflächen eben und montagefertig
- Kanten gefast

Abmessungen (Richtmaß, sofern nicht anders angegeben):
Fundament ca. 60 x 60 cm, Tiefe ca. 80 cm (frostfrei
gegründet).

Nebenleistungen:
Alle erforderlichen Nebenarbeiten, Kleinmaterialien,
Schalungen, Befestigungsmittel, Transport- und
Entsorgungsleistungen sind im Einheitspreis enthalten.

Abrechnung je Stück fertig hergestelltes Fundament.
Menge: 6,000 St

USt %: 19,00
